# WSH / Umladestation Isen LRA Erding
Angebotsaufforderung (GAEB DA XML 3.3, DA83)
Projekt: 2704
Währung: EUR
Erstellt mit: GXML Toolbox V3.3 R20220330, ORCA AVA 27 27.00.00, 02.04.2026

## 1. Allgemeine Baubeschreibung
ALLGEMEINE BAUBESCHREIBUNG

Das Landratsamt Erding, beabsichtigt die Müllumladestation Isen neu zu organisieren. Baumgartner Bogen 1, 84424 Isen.

In dieser Ausschreibung beinhaltet die Außenanlagenarbeiten Nord.

Angaben zur Baustelle

Die Errichtung der Außenanlagen findet im nördlichen Bereich der Anlage statt. Teile des Vorbereits es bestehenden Umladestation werden ebenso an die neue Höhensituation angepasst.

Erschlossen wird das Grundstück über die Staatsstraße 2086 und die Ortsverbindungsstraße Sollach.

Die Umladestation hat eine Fläche von etwa 430 m² (18,3m x 23,5m), der nördlicheTeil des Wertstoffhofs hat eine Fläche von etwa 5000 m².
Siehe Lageplan

Anlage 1.

Das Gelände ist außerhalb der Öffnungszeiten geschlossen und alarmgesichert. Zugang außerhalb der Öffnungszeiten ist mit dem AG abzustimmen.

Die Umladehalle sowie der bestehende Wertstoffhof im Süden des Grundstückes bleibt permanent im Betrieb. Anweisungen des ansässigen Betriebs ist unbedingt Folge zu leisten.
Ebenso ist mit Besucherverkehr zu rechnen, wodurch die Baustellensicherheit stehts sichergestellt werden muss.

Bedingt durch diesen Betrieb ist die erforderliche Baustelleneinrichtungs- und Lagerfläche (ca. 4.000 m²) auf einem anderen Grundstück vorgesehen. Siehe BE-Plan Anlage 2. Entfernung ca.  460m.

Die Beförderung zu dieser Lagerfläche ist in die entsprechenden Positionen mit einzukalkulieren.

Folgende Gewerke kommen zum Einsatz:

Los 1: Außenanlagen Umladestation
Los 2: Außenanlagen Nord

Erschwernisse / Behinderungen / Abstimmungen mit mögl. Fremdgewerken sind in die Einheitspreise einzukalkulieren.

Kampfmittel
Kampfmittelerkundungen wurden bauseits eingeholt. Der Befund ist negativ, Kampfmittel werden nicht erwartet.

Ausführungstermine

Los 1: 13.07.2026 - 11.08.2026

Los 2: 22.06.2026 - 11.11.2026

## 2. Anlagenverzeichnis
Anlagenverzeichnis zum LV:

2704_WSH Isen, Bauablaufplan

2704_AP_Außenanlagen BA2

2704_AP_Außenanlagen Ausfahrt Süd

2704_AP_Außenanlagen Einfahrt Nord

2704_WP_AL_Übersicht Außenanlagen 1_250

2704_WP_AL_Besucher und Logistik 1_2 Außenanlagen 1_100

2704_WP_AL_Besucher und Logistik 2_2 Außenanlagen 1_100

2704_WP_AL_Umladestation Außenanlagen 1_100

2704_WP_AL_Betriebsgebäude Außenanlagen 1_100

2704_WP_KfF_SC Schnitte, kostenfreie Fraktion

2704_WP_RN_GR, SC Stützwand Rampe Nord

2704_WP_KlF_GR, SC Kleinfraktionen

## 3. Ausführungshinweise
AUSFÜHRUNGSHINWEISE ASPALTARBEITEN

Es gelten alle technischen Vertragsbedingungen
gemäß VOB DIN 18317,
im Speziellen erwähnt;
ZTV Asphalt StB 07/13
RStO 12
TP Asphalt- StB
DIN EN 3043 Bordsteine aus Granit
DIN EN 1340 Bordsteine aus Beton

Eine abschnittsweise Ausführung, sowie daraus resultierende Anschlussarbeiten  / Fugenausbildungen sind in die Einheitspreise einzukalkulieren und werden nicht gesondert vergütet.
Die Abmessungen der Asphaltflächen können dem Übersichtsplan entnommen werden.

Ebenso sind Nahtausführungen, die  aufgrund der Geometrie der Straßenverläufe erforderlich sind
in die EPs einzukalkulieren

Die ungebundenen Schichten des Oberbaues sind profilgerecht gemäß den Unterlagen des AG herzustellen.
Die nachfolgend aufgeführten Leistungen gehören
zum Leistungsumfang:
-  Die Herstellung in wechselnder Breite.
-  Mehraufwendungen durch Erschwernisse bei Einbauten  aller Art.
-  Herstellung der erforderlichen Feinplanie für den  Einbau der weiteren Schichten des Oberbaues.
-  Der Wechsel der Neigungen 0 -bzw. 1,5 % auf max. ca.  9% im Bereich der Rampe

## 21 VE 21: Außenanlagen Nord

### Titel 01 Los 1 Außenanlagen Umladestation

**01.1 Bitumenbelag trennen und seitlich lagern, bis 25 cm**
Bituminöse Deckschicht mittels Fugenschneidgerät in geradlinigem Schnittverlauf einschneiden, nach Vorgabe AG inkl. Entsorgung.

Fläche: ca. 4000 m² (durch Schnitte abgetrenntes Baufeld)
Belagart: Asphalt
Schnitttiefe: bis 25 cm
Menge: 251,000 m

**01.2 Abbruch, Asphaltfläche vor Umladestation**
Abbruch der Asphaltflächen als Komplettleistung
inkl. Einbauteilen wie Schachtdeckel, Schächte, Rinnen, Pflastersteinen im Mörtelbett verlegt, Muldensteine, Bordsteine, Straßenabläufe, etc.
Gesamtdicke Asphalt ca 20 - 26 cm
inkl. Entsorgung.
Menge: 1700,000 m2

**01.3 Abbruch einer Stahlbetonbodenplatte**
Abbruch einer Stahlbetonbodenplatte als Komplettleistung

Gesamtdicke bis 35 cm
inkl. Entsorgung.
Menge: 50,000 m2

**01.4 Entsorgung PAK**
Entsorgen von PAK, in geschlossenen Containern
Ausbauort: Asphaltfläche Nord / Einfahrt Süd

bereitstellen, vorhalten, beladenen Container zu einer
vom AN zu benennenden Deponie transportieren und
entladen; inkl. Transportgenehmigungen,
Entsorgungs-/Verwertungsnachweis, Nebenkosten.
Abrechnung nach Wiegekarten der Deponie.

Aufnehmen, transportieren und einer Verwertung bzw. Ablagerung in der laut LAGA genehmigten Maßnahme bzw. Deponie zuführen.
Menge: 10,000 t

**01.5 Boden lösen, fördern, Aushub bis 1,5 m**
Boden für Asphaltfläche vor Umladestation profilgerecht lösen,
laden und wie in den Vorbemerkungen beschrieben an entsprechende Lagerstätte zur Zwischenlagerung fördern.
In Mieten aufsetzen zur Beprobung.

Aushub: Bodenmaterial
Aushubtiefe: bis ca. 1,5 m
Aushub mit Böschungen max. 45 Grad,
Bodenklassifizierung DIN 18196:
Gruppensymbole A ( TL/TM/GU/GT) nach DIN 18300,
siehe geotechn. Gutachten.
Menge: 1700,000 m3

**01.6 Hindernis, unbewehrter Beton, im Boden, abbrechen**
Hindernis aus unbewehrtem Beton, im Boden, im Rahmen der Aushubarbeiten abbrechen, abfahren und entsorgen.
Einzelgröße Hindernis: bis 0,5 m³
Menge: 6,000 m3

**01.7 Abfuhr Boden, nicht schadstoffbelastet**
Abfuhr und Entsorgung von nicht benötigten Bodenmaterial, nicht schadstoffbelastet,
Boden aufnehmen, transportieren und entsorgen.

Bodenklassifikation  TL/TM/UL/UM/GU, GT
Abfallschlüssel nach EWC 200202
(Abfallverzeichnisverordnung AVV) Boden und Steine,
entsorgen oder der stofflichen Verwertung zuführen,
die Gebühren der Entsorgung/Verwertung werden vom AN
übernommen, Material wird Eigentum des AN
Menge: 170,000 t

**01.8 Boden entsorgen, Belastungsklasse Z1.1**
Boden, leicht verunreinigt
Bodenklassifikation  TL/TM/UL/UM/GU, GT

Deklaration nach "LAGA Boden" Z1.1
Abfallschlüsselnummer nach EAV: 170504,

Boden aufnehmen, transportieren und einer Verwertung bzw. Ablagerung in der laut LAGA genehmigten Maßnahme bzw. Deponie zuführen.

'.........'
(konkrete Anlage vom Bieter anzugeben)

einschl. Bearbeitung des Entsorgungsnachweises,
einschl. Entsorgungsgebühren,
Der Nachweis der geordneten Entsorgung ist
unmittelbar zu erbringen.
Menge: 1275,000 t

**01.9 Boden entsorgen, Belastungsklasse Z1.2**
wie Position zuvor,
jedoch Belastungsklasse Z1.2
Menge: 425,000 t

**01.10 Geotextil auf verbessertes Planum/ Aushubsohle aufbringen, GRK 4**
Geotextil aus Polyestergarnen liefern und mit Überlappung verlegen, falls erforderlich Unterbau vorspritzen.
Geotextil: Gitter aus Polyester, bitumenbeschichtet, lösungsmittelbeständig

Straßenbau-Klasse: 4, über 2500 N
Bereich: Aushubsohle unter Kiespolster
Menge: 1500,000 m2

**01.11 Boden, liefern und einbauen, GW, SW, GU, GT**
Boden, liefern, profilgerecht einbauen/auffüllen und verdichten,
Bodengruppe GW, SW, GU, GT DIN 18196
Verdichtungsgrad mind. DPr 1,
Einbauhöhe in Böschungsbereichen bis 1,50 m

Gelände- Höhenherstellung vor Umladestation als Unterbau für die Asphaltarbeiten
Menge: 500,000 m3

**01.12 Planum Abweichung +/-2cm Verdichtungsnachweis**
Planum herstellen, zulässige Abweichung von
der Sollhöhe +/- 2 cm,
Verformungsmodul mind. EV2 100 MN/m2,
mit Verdichtungsnachweis
Menge: 1500,000 m2

**01.13 Bordstein Granit A3, Anlauf, 15/18/30 cm**
Bordstein aus Naturstein, DIN EN 1343, Maße DIN 482
Form mit Anlauf. Als Kasten um Rundstahlstützen zum Anarbeiten Asphalt, mit Kies hinterfüllt.

A3 15/18/30 cm
Beständigkeit gegen Forst-Tau-Wechsel Klasse 1, F1, beständig.

Verlegen mit Bettung und beidseitiger Rückenstütze,
Bettung und Rückenstütze DIN 18318 aus Beton B 15,
Bettungsdicke in cm  20
Breite der Rückenstütze in cm 10
Menge: 100,000 m

**01.14 Bordstein, Granit A3, verfugen**
Bordsteine mit Zementmörtel verfugen, einschl. Herstellen der Verfugungsmasse und Reinigung der Steine.
Gesteinsart: Granit
Form: A3
Fugenfüllung : Zementschlemme
Menge: 100,000 m

**01.15 Mosaikpflaster Kleinbereiche Granit**
Anschluß von Restflächen und um Einbauten mit Mosaikpflaster Granit,
Steine sind vom AN zu liefern,
Farbton hellgrau,
Größe 1 bis 3, DIN 18502,
Bettung aus Brechsand-Splitt-Gemisch 0/5, Dicke 3 cm, Pflasterfugen einschlämmen mit Fugensand.
Menge: 5,000 m2

**01.16 Demontage Containerschienen**
Demontage der bereits montierten Containerführungsschienen inkl. Aufnahme und Transport zur Zwischenlagerung.

Transportweg: bis 150m
Menge: 12,000 St

**01.17 Rückbau der Rinnenentwässerung**
Rückbau und entsorgen der Rinnenentwässerung unter der Containeranlage der kostenpflichtigen Fraktionen (bei Umladestation)
Menge: 25,000 m

**01.18 Strassenablauf Grundkörperkörper**
Strassenablauf Grundkörperkörper
Straßenablaufkörper 500x500mm Kurzform analog DIN
4052
aus Fertigteilen aus Kunststoff Polypropylen(PP),
lastentkoppelt, teleskopier- und drehbar, mit
horizontalen und vertikalen Versteifungs- und
Verankerungsrippen, durch integrierte
verschiebesichere EPDM-Lippendichtung wasserdicht bis
0,5bar analog DIN 4030.

Oberteile kompatibel zu Aufsatz mit umlaufender
Tropfkante aus Gusseisen sowie
EPS-Combischalungshilfe für die Ausbildung des
Betonauflagers des Aufsatzes und Einlegen in
Aufsatzrahmen gegen Schmutzeintrag in der Bauphase.

bestehend aus:
1x PP Boden 1a, rund, drehbar, mit Stutzen DN/OD 160,
Abwinklung 15°, Gewicht 2,6 kg, Bauhöhe 35cm,
Werkstoff Polypropylen,

1x PP Ober- / Zwischenteil 5b/6a, zulässige
Abwinklung zum Unterteil bis 8%, Gewicht 2,6 kg,
Bauhöhe 35cm, Einsteckmaß 270 +/- 30mm, Werkstoff
Polypropylen,

inklusive
Einbau-/Schalungshilfe aus weißem EPS-Hartschaum,

liefern und entsprechend der Einbau- und
Bedienungsanleitung des Herstellers einbauen. Der
erforderliche Ortbeton zum setzen ist in diese
Position mit einzukallkulieren
Menge: 3,000 St

**01.19 Strassenablauf Aufsatzstück Asphalt**
Strassenablauf Aufsatzstück Asphalt
Aufsatz 500x500 Pultform, Klasse D 400
entspr. DIN EN 124,zum oberflächenbündigen Einbau in
bituminöse Fahrbahnbeläge, Einbauhöhe 150 - 210
mm,für Straßenablauf aus Betonteilen nach DIN 4052,

Rahmen aus Gusseisen, umlaufend geschlossen mit
vierseitigem Flansch, mit PEWEPREN-Einlagen, mit
Eimerauflage für Eimer nach DIN 4052, mit
metallischem Adapterrahmen,

Rost aus Gusseisen mit vier schraublosen und
verkehrssicheren Arretierungen aus
hochverschleißfestem Kunststoff, Rost nach Lösen der
Arretierungen herausnehmbar, zweiseitig ca. 110 Grad
aufklappbar, Rost nach dem Aufklappen nicht
herausnehmbar, Schlitzweite 24 mm, Schlitzlänge
kleiner 170 mm, Einlaufquerschnitt 1125 cm²
Klasse D 400
Menge: 3,000 St

**01.20 Strassenablauf Schlammeimer**
Strassenablauf Schlammeimer
Schlammeimer Stahl verzinkt nach DIN 4052 Teil 4,
Form B1
 für vor beschriebenen Straßenablauf 500x500 Kurzform
liefern und einsetzen
Menge: 3,000 St

**01.21 Schottertragschicht 0/32, d= 22 cm**
Schottertragschicht 0/32 herstellen,
Einbaustärke 22 cm (Mindestdicke im Regelquerschnitt), Baustoff gemäß Regelquerschnitt einbauen und verdichten,
Verformungsmodul EV2 min. 150 MPa.
Tragschicht mit Zement DIN EN 197-1 und DIN 1164-10 abstreuen sowie mit Brechsand 0/4 mm, 1 cm dick, absanden, eben abziehen und abwalzen.

inkl. Überprüfung der geplanten Höhen nach Vorgabe Ausführungsplanung des AG
Menge: 1800,000 m2

**01.22 Asphalttragschicht, 12 cm AC 32 TS 30/45**
Belastungsklasse 3,2 gemäßt RStO 12,
Straßenkategorie HS III

Asphalttragschicht 12 cm AC 32 TS 30/45
Asphalttragschicht der Körnung 0/32 mm,
Mischgutart Typ TS,  Bindemittel Bitumen B 30/45,
für Fahrbahn Belastungsklasse 3,2 mit besonderen Beanspruchungen, einbauen und verdichten,
Einbaudicke = 12 cm in verdichtetem Zustand, Verdichtungsgrad >= 97 %,
Einbau mit Fertiger (bei nicht mit dem Fertiger erreichbaren Flächen Einbau von Hand).

inkl. Überprüfung der geplanten Höhen nach Vorgabe Ausführungsplanung des AG
Menge: 1800,000 m2

**01.23 Unterlage Reinigen**
Oberflächenvorbehandlung vor Aufbringen der Asphaltbinderschicht
Anfallendes Kehrgut geht ins Eigentum des AN.
Unterlagen Asphalttragschicht
Menge: 1800,000 m2

**01.24 Bitumenemulsion aufsprühen**
Bitumenemulsion zur Herstellung des Schichtenverbunds aufsprühen vor Auftragen der Asphaltbinderschicht
Bindemittel C 60BP1-S
Verbrauch 300 g/m²
Menge: 1800,000 m2

**01.25 Asphaltbinder 6 cm AC 16 BS 25/55-55**
Belastungsklasse 3,2 gemäßt RStO 12,
Straßenkategorie HS III

Asphaltbinderschicht der Körnung 0/16 mm,
Mischgutart Typ BS,  Bindemittel Polymer-Bitumen PmB 25/55 - 55 A,
für Fahrbahn Belastungsklasse 3,2 mit besonderen Beanspruchungen, einbauen und verdichten,
Einbaudicke = 6 cm in verdichtetem Zustand, Verdichtungsgrad >= 97  %,
Einbau mit Fertiger,
bei nicht mit dem Fertiger erreichbaren Flächen Einbau von Hand.

Ausführung im Gefälle gemäß Gefälleplan
Menge: 1800,000 m2

**01.26 Bitumenemulsion aufsprühen**
Bitumenemulsion zur Herstellung des Schichtenverbunds aufsprühen,
Unterlage Asphaltbinder
Bindemittel C 60BP1-S
Verbrauch 300 g/m²
Menge: 1800,000 m2

**01.27 Asphaltdeckschicht 4 cm SMA 11 S 25/55/55**
Belastungsklasse 3,2 gemäßt RStO 12,
Straßenkategorie HS III
Asphaltdeckschicht der Körnung 0/11 mm, Bindemittel Polymer-Bitumen PmB 25/55 - 55 A,
für Fahrbahn Belastungsklasse 3,2 mit besonderen Beanspruchungen,
einbauen und verdichten, Einbaudicke = 4 cm in verdichtetem Zustand, Verdichtungsgrad >= 97 %, Einbau mit Fertiger,
bei nicht mit dem Fertiger erreichbaren Flächen Einbau von Hand.

Ausführung im Gefälle gemäß Gefälleplan
Menge: 2000,000 m2

**01.28 Nahtausbildung**
Naht herstellen
Längsnaht, Nähte im Aufweitungsbereich und
Quernaht am Ausbauanfang und Ausbauende

Herstellen der Nahtflanke durch Kantenandrückrolle
heiß aufzubringendes polymermodifiziertes Bitumen
25/55-55-A auf die Nahtflanke volldeckend auftragen
Menge: 250,000 m

**01.29 Fugenausbildung**
Fugen in bituminösen Deckschichten entlang von
Einbauten (Schachtabdeckungen, Straßeneinläufe usw.)
herstellen.
Reinigen und vorstreichen der Fugen.
Vergießen mit Fugenvergußmasse.
Fugentiefe = 4,0 cm
inkl. Einlegen eines Fugenbands
Profil des Fugenbandes 8/50 mm.
einschmelzbar

Ausführung im Anschluss an Bordsteine,
Einbauten wie Schachtdeckel etc.
Menge: 78,000 m

**01.30 Abstreukörnung als Abstumpfungsmaßnahme**
Abstreukörnung als Abstumpfungsmaßnahme der Oberfläche
zur Erhöhung der Anfangsgriffigkeit durch
Aufbringen und  Einwalzen einer Abstreukörnung
durchführen.

Edelbrechsandgemisch Lieferkörnung 1/3
Abstreumenge 1,0 kg/m²
die nicht gebundene Abstreukörnung ist aufzunehmen und zu entsorgen.
Menge: 1700,000 m2

**01.31 Prüfung bit. geb. Trag- und Deckschicht, Bohrkerne**
Evtl. zusätzlich erforderliche Kontrollprüfung für
bituminös gebundene Trag- und Deckschichten nach TP Asphalt- StB

auf besondere Anordnung des AG,
Entnahme von einem Bohrkern durch kompletten
Asphaltaufbau,  D 150 mm, und Wiederverschließen der Bohrlöcher. Entnahme der Bohrkerne durch zugelassenens Prüfinstitutes nach RAP Stra unter Anwesenheit eines Vertreters des AG und AN.
Vergütung pro Bohrkern. Werden wegen Nichterreichen der geforderten Werte Wiederholungsprüfungen erforderlich, werden diese nicht vergütet.
Menge: 3,000 St

**01.32 Anschluss der zuvor beschriebenen Straßenabläufe an die**
Anschluss der zuvor beschriebenen Straßenabläufe an die bestehende Anschlussleitung der rückgebauten Rinne inkl. aller erforderlichen Teile und Grabarbeiten, etc.

Also komplettleistung.

Leitungslänge ca. 20m
Material: DN 100 KG2000
Menge: 3,000 St

**01.33 Anschluss an aufgehendes Bauteil, Bitumendichtung**
Anschluss an bestehende Bauteil, Hallensockel aus Stahlbeton, in der Dicke der Asphaltdeckschicht mit schmelzbarem Bitumen-Dichtungsband herstellen.

Vor dem Einbau der Deckschicht vorhandene Wandung säubern, soweit erforderlich trocknen und mit Voranstrich versehen. Nach dem Trocknen des Voranstriches Dichtungsband an der zu verklebenden Seite leicht anschmelzen und an die Wandung gleichmäßig anpressen.

Anschluss: quer
Fugenband: 15/40 mm
Menge: 150,000 m

**01.34 Straßenmarkierung Dünnschicht**
Straßenmarkierung Dünnschicht R2
Markierungsfarbe, Farbton weiß,
gemäß ZTV M 13 von der Bundesanstalt für Straßenwesen (BASt) zugelassen,
Markierungsbreite: bis 25 cm
Menge: 25,000 m2

**01.35 Rammschutz, Pfosten mit Rundrohr, 1200/900 mm**
Rammschutz für den Außenbereich, bestehend aus drei Pfosten, auf Asphaltfläche verschraubt.

S 235 JR,
Ausführungsklasse: EXC 2,
Korrosivitätskategorie: C3,
Schutzdauerklasse: VH

Pfosten: 3 x C 125, Länge 1200 mm
Rundrohr: 2 x D=50 mm, Länge 600 mm
Oberfläche: Stahl, feuerverzinkt
Anprall-Last : 50 kN
Menge: 4,000 St

**01.36 Lieferung und Setzen eines Lichtmastes 12 m Höhe mit Betonfertigfundament**
Liefern und fachgerechtes Setzen eines Lichtmastes aus Stahl, feuerverzinkt, einschließlich Betonfertigfundament.

Leistungsumfang:

Lieferung eines konischen/runden Lichtmastes aus Stahl, Höhe bis 12,00 m über Geländeoberkante
Oberfläche: feuerverzinkt nach DIN EN ISO 1461
Mast mit Kabeleinführung, Revisionsöffnung und Masttür
Lieferung und Montage einer Mastabschlusskappe
Lieferung eines geeigneten Betonfertigfundaments inkl. integrierter Kabeldurchführung und Aufnahmevorrichtung (z. B. Hülse/Ankerkorb systemabhängig)
Erdarbeiten zur Herstellung der Baugrube entsprechend den Abmessungen des Fertigfundaments
Einsetzen, Ausrichten und höhengerechtes Einbauen des Betonfertigfundaments inkl. Bettungsschicht (z. B. Kies/Sand)
Aufstellen, Ausrichten (lotrecht) und Befestigen des Lichtmastes auf dem Fundament
Hinterfüllen und lagenweises Verdichten der Baugrube
Anschlussvorbereitung für Elektroinstallation (Kabeleinführung bis Mastinnenraum), ohne Elektroanschluss und ohne Leuchtenmontage

Nebenleistungen:

Transport, Abladen und ggf. Zwischenlagerung aller Bauteile
Stellung erforderlicher Hebezeuge
Baustelleneinrichtung anteilig
Schutzmaßnahmen während der Bauausführung

Besondere Hinweise:

Fundamenttyp und -abmessungen gemäß statischen Erfordernissen und Herstellerangaben

Abstimmung mit Elektroplanung und Leitungsführung erforderlich
Menge: 2,000 St

**01.37 Zulage für Nacht-, Wochenend- und Feiertagsarbeit im Straßenbau**
Zulage zu den vertraglich vereinbarten Einheitspreisen für die Ausführung von Straßenbauarbeiten außerhalb der Regelarbeitszeit.

Ausführung in den Nachtstunden (z. B. 20:00 Uhr bis 06:00 Uhr) sowie an Samstagen, Sonn- und gesetzlichen Feiertagen auf Anordnung des Auftraggebers oder gemäß Bauzeitenplan.

Die Zulage umfasst insbesondere:

Erhöhte Lohn- und Tarifzuschläge für Nacht-, Wochenend- und Feiertagsarbeit

Vorhaltung und Einsatz von Bauleitung, Fachpersonal und Geräten außerhalb der Regelarbeitszeit

Zusätzliche Baustellenbeleuchtung

Erhöhten Aufwand für Verkehrssicherung und Umleitungsmaßnahmen

Koordination mit Behörden und Verkehrsbehörden

Erschwernisse aus lärmschutzrechtlichen Auflagen

Erhöhten Organisations- und Logistikaufwand

Die Zulage gilt für sämtliche betroffenen Leistungen des Straßenbaus (z. B. Erd-, Asphalt-, Pflaster- und Markierungsarbeiten).
Menge: 256,000 h

### Titel 02 Los 2 Außenanlagen Nord

#### Bereich 02.01 Logistikbereich

**02.01.38 Planum Abweichung +/-2cm Verdichtungsnachweis**
Planum herstellen, zulässige Abweichung von
der Sollhöhe +/- 2 cm,
Verformungsmodul mind. EV2 100 MN/m2,
mit Verdichtungsnachweis
Menge: 1500,000 m2

**02.01.39 Fudament für Schranken- und Ampelanlage**
Fudament für Schranken- und Ampelanlage

Erstellen eines Einzelfundamentes aus Stahlbeton
C 25/30
konstruktiv bewert
Maße 50/50/80

inkl. Schalung und Bewehrung
Menge: 2,000 St

**02.01.40 Zulage einlegen Leerrohre ELT mit Kabelzug DN100**
Menge: 2,000 St

**02.01.41 Leistenstein Beton 8/30/100**
Leistenstein Beton, DIN EN 1340,
Form mit Anlauf.
Anarbeiten Asphalt, in Betonkeil
8/30/100
Beständigkeit gegen Forst-Tau-Wechsel Klasse 1, F1, beständig.

Verlegen mit Bettung und beidseitiger Rückenstütze,
Bettung und Rückenstütze DIN 18318 aus Beton B 15,
Bettungsdicke in cm  20
Breite der Rückenstütze in cm 10
Menge: 150,000 m

**02.01.42 Leistenstein Beton, verfugen**
Leistenstein Beton mit Zementmörtel verfugen, einschl. Herstellen der Verfugungsmasse und Reinigung der Steine.
Gesteinsart: Beton
Form: Leistenstein
Fugenfüllung : Zementschlemme
Menge: 150,000 m

**02.01.43 Mosaikpflaster Kleinbereiche Granit**
Anschluß von Restflächen und um Einbauten mit Mosaikpflaster Granit,
Steine sind vom AN zu liefern,
Farbton hellgrau,
Größe 1 bis 3, DIN 18502,
Bettung aus Brechsand-Splitt-Gemisch 0/5, Dicke 3 cm, Pflasterfugen einschlämmen mit Fugensand.
Menge: 5,000 m2

**02.01.44 Schottertragschicht 0/32, d= 22 cm**
Schottertragschicht 0/32 herstellen,
Einbaustärke 22 cm (Mindestdicke im Regelquerschnitt), Baustoff gemäß Regelquerschnitt einbauen und verdichten,
Verformungsmodul EV2 min. 150 MPa.
Tragschicht mit Zement DIN EN 197-1 und DIN 1164-10 abstreuen sowie mit Brechsand 0/4 mm, 1 cm dick, absanden, eben abziehen und abwalzen.

inkl. Überprüfung der geplanten Höhen nach Vorgabe Ausführungsplanung des AG
Menge: 1500,000 m2

**02.01.45 Asphalttragschicht, 12 cm AC 32 TS 30/45**
Belastungsklasse 3,2 gemäßt RStO 12,
Straßenkategorie HS III

Asphalttragschicht 12 cm AC 32 TS 30/45
Asphalttragschicht der Körnung 0/32 mm,
Mischgutart Typ TS,  Bindemittel Bitumen B 30/45,
für Fahrbahn Belastungsklasse 3,2 mit besonderen Beanspruchungen, einbauen und verdichten,
Einbaudicke = 12 cm in verdichtetem Zustand, Verdichtungsgrad >= 97 %,
Einbau mit Fertiger (bei nicht mit dem Fertiger erreichbaren Flächen Einbau von Hand).

inkl. Überprüfung der geplanten Höhen nach Vorgabe Ausführungsplanung des AG
Menge: 1500,000 m2

**02.01.46 Unterlage Reinigen**
Oberflächenvorbehandlung vor Aufbringen der Asphaltbinderschicht
Anfallendes Kehrgut geht ins Eigentum des AN.
Unterlagen Asphalttragschicht
Menge: 1500,000 m2

**02.01.47 Bitumenemulsion aufsprühen**
Bitumenemulsion zur Herstellung des Schichtenverbunds aufsprühen vor Auftragen der Asphaltbinderschicht
Bindemittel C 60BP1-S
Verbrauch 300 g/m²
Menge: 1500,000 m2

**02.01.48 Asphaltbinder 6 cm AC 16 BS 25/55-55**
Belastungsklasse 3,2 gemäßt RStO 12,
Straßenkategorie HS III

Asphaltbinderschicht der Körnung 0/16 mm,
Mischgutart Typ BS,  Bindemittel Polymer-Bitumen PmB 25/55 - 55 A,
für Fahrbahn Belastungsklasse 3,2 mit besonderen Beanspruchungen, einbauen und verdichten,
Einbaudicke = 6 cm in verdichtetem Zustand, Verdichtungsgrad >= 97  %,
Einbau mit Fertiger,
bei nicht mit dem Fertiger erreichbaren Flächen Einbau von Hand.

Ausführung im Gefälle gemäß Gefälleplan
Menge: 1500,000 m2

**02.01.49 Bitumenemulsion aufsprühen**
Bitumenemulsion zur Herstellung des Schichtenverbunds aufsprühen,
Unterlage Asphaltbinder
Bindemittel C 60BP1-S
Verbrauch 300 g/m²
Menge: 1500,000 m2

**02.01.50 Asphaltdeckschicht 4 cm SMA 11 S 25/55/55**
Belastungsklasse 3,2 gemäßt RStO 12,
Straßenkategorie HS III
Asphaltdeckschicht der Körnung 0/11 mm, Bindemittel Polymer-Bitumen PmB 25/55 - 55 A,
für Fahrbahn Belastungsklasse 3,2 mit besonderen Beanspruchungen,
einbauen und verdichten, Einbaudicke = 4 cm in verdichtetem Zustand, Verdichtungsgrad >= 97 %, Einbau mit Fertiger,
bei nicht mit dem Fertiger erreichbaren Flächen Einbau von Hand.

Ausführung im Gefälle gemäß Gefälleplan
Menge: 1500,000 m2

**02.01.51 Nahtausbildung**
Naht herstellen
Längsnaht, Nähte im Aufweitungsbereich und
Quernaht am Ausbauanfang und Ausbauende

Herstellen der Nahtflanke durch Kantenandrückrolle
heiß aufzubringendes polymermodifiziertes Bitumen
25/55-55-A auf die Nahtflanke volldeckend auftragen
Menge: 250,000 m

**02.01.52 Fugenausbildung**
Fugen in bituminösen Deckschichten entlang von
Einbauten (Schachtabdeckungen, Straßeneinläufe usw.)
herstellen.
Reinigen und vorstreichen der Fugen.
Vergießen mit Fugenvergußmasse.
Fugentiefe = 4,0 cm
inkl. Einlegen eines Fugenbands
Profil des Fugenbandes 8/50 mm.
einschmelzbar

Ausführung im Anschluss an Bordsteine,
Einbauten wie Schachtdeckel etc.
Menge: 78,000 m

**02.01.53 Abstreukörnung als Abstumpfungsmaßnahme**
Abstreukörnung als Abstumpfungsmaßnahme der Oberfläche
zur Erhöhung der Anfangsgriffigkeit durch
Aufbringen und  Einwalzen einer Abstreukörnung
durchführen.

Edelbrechsandgemisch Lieferkörnung 1/3
Abstreumenge 1,0 kg/m²
die nicht gebundene Abstreukörnung ist aufzunehmen und zu entsorgen.
Menge: 1500,000 m2

**02.01.54 Prüfung bit. geb. Trag- und Deckschicht, Bohrkerne**
Evtl. zusätzlich erforderliche Kontrollprüfung für
bituminös gebundene Trag- und Deckschichten nach TP Asphalt- StB

auf besondere Anordnung des AG,
Entnahme von einem Bohrkern durch kompletten
Asphaltaufbau,  D 150 mm, und Wiederverschließen der Bohrlöcher. Entnahme der Bohrkerne durch zugelassenens Prüfinstitutes nach RAP Stra unter Anwesenheit eines Vertreters des AG und AN.
Vergütung pro Bohrkern. Werden wegen Nichterreichen der geforderten Werte Wiederholungsprüfungen erforderlich, werden diese nicht vergütet.
Menge: 3,000 St

**02.01.55 Anschluss an aufgehendes Bauteil, Bitumendichtung**
Anschluss an bestehende Bauteil, Hallensockel aus Stahlbeton, in der Dicke der Asphaltdeckschicht mit schmelzbarem Bitumen-Dichtungsband herstellen.

Vor dem Einbau der Deckschicht vorhandene Wandung säubern, soweit erforderlich trocknen und mit Voranstrich versehen. Nach dem Trocknen des Voranstriches Dichtungsband an der zu verklebenden Seite leicht anschmelzen und an die Wandung gleichmäßig anpressen.

Anschluss: quer
Fugenband: 15/40 mm
Menge: 144,000 m

**02.01.56 Straßenmarkierung Dünnschicht**
Straßenmarkierung Dünnschicht R2
Markierungsfarbe, Farbton weiß,
gemäß ZTV M 13 von der Bundesanstalt für Straßenwesen (BASt) zugelassen,
Markierungsbreite: bis 25 cm
Menge: 25,000 m2

**02.01.57 Rammschutz, Pfosten mit Rundrohr, 1200/900 mm**
Rammschutz für den Außenbereich, bestehend aus drei Pfosten, auf Asphaltfläche verschraubt.

S 235 JR,
Ausführungsklasse: EXC 2,
Korrosivitätskategorie: C3,
Schutzdauerklasse: VH

Pfosten: 3 x C 125, Länge 1200 mm
Rundrohr: 2 x D=50 mm, Länge 600 mm
Oberfläche: Stahl, feuerverzinkt
Anprall-Last : 50 kN
Menge: 2,000 St

**02.01.58 Herstellen der Aufstellfläche für Betonblocksteinte**
Herstellen der Aufstellfläche für Betonblocksteinte auf der Bohrpfahlwand:
- Räumen der Fläche
- herstellen eines Planumgs zum späteren Aufstellen der Betonblocksteine mittels Kies
- Verdichten
Menge: 150,000 m2

**02.01.59 Betonblocksteine, genoppt, 180/60/60**
Betonblocksteine, genoppt,

als Abstürzsicherung auf der Bohrpfahlwand Deponie - Logistikbereich

Länge: ca. 100m
Höhe: 2 Lagen, 1,20m

jeweils in Böschungsnähe
inkl. Unterbau aus Sand
Menge: 111,000 St

**02.01.60 Beetausbildung der Nische zwischen Granithochboard und**
Beetausbildung der Nische zwischen Granithochboard und Bohrpfahlwand.
- Räumen und reinigen der Nischen
- Einlegen einer Noppenfolie umlaufend
- Auffüllen mittels Humuserde
- Feinplanum

Nischenmaße:
Läng: bis 2,50m
Tiefe: bis 0,75m
Breite: bis 0,50m
Menge: 38,000 St

**02.01.61 Lieferung und Setzen eines Lichtmastes bis 12 m Höhe mit Betonfertigfundament**
Liefern und fachgerechtes Setzen eines Lichtmastes aus Stahl, feuerverzinkt, einschließlich Betonfertigfundament.

Leistungsumfang:

Lieferung eines konischen/runden Lichtmastes aus Stahl, Höhe bis 12,00 m über Geländeoberkante
Oberfläche: feuerverzinkt nach DIN EN ISO 1461
Mast mit Kabeleinführung, Revisionsöffnung und Masttür
Lieferung und Montage einer Mastabschlusskappe
Lieferung eines geeigneten Betonfertigfundaments inkl. integrierter Kabeldurchführung und Aufnahmevorrichtung (z. B. Hülse/Ankerkorb systemabhängig)
Erdarbeiten zur Herstellung der Baugrube entsprechend den Abmessungen des Fertigfundaments
Einsetzen, Ausrichten und höhengerechtes Einbauen des Betonfertigfundaments inkl. Bettungsschicht (z. B. Kies/Sand)
Aufstellen, Ausrichten (lotrecht) und Befestigen des Lichtmastes auf dem Fundament
Hinterfüllen und lagenweises Verdichten der Baugrube
Anschlussvorbereitung für Elektroinstallation (Kabeleinführung bis Mastinnenraum), ohne Elektroanschluss und ohne Leuchtenmontage

Nebenleistungen:

Transport, Abladen und ggf. Zwischenlagerung aller Bauteile
Stellung erforderlicher Hebezeuge
Baustelleneinrichtung anteilig
Schutzmaßnahmen während der Bauausführung

Besondere Hinweise:

Fundamenttyp und -abmessungen gemäß statischen Erfordernissen und Herstellerangaben

Abstimmung mit Elektroplanung und Leitungsführung erforderlich
Menge: 1,000 St

#### Bereich 02.02 Besucherbereich

**02.02.62 Planum Abweichung +/-2cm Verdichtungsnachweis**
Planum herstellen, zulässige Abweichung von
der Sollhöhe +/- 2 cm,
Verformungsmodul mind. EV2 100 MN/m2,
mit Verdichtungsnachweis
Menge: 1500,000 m2

**02.02.63 Fudament für Schranken- und Ampelanlage**
Fudament für Schranken- und Ampelanlage

Erstellen eines Einzelfundamentes aus Stahlbeton
C 25/30
konstruktiv bewert
Maße 50/50/80

inkl. Schalung und Bewehrung
Menge: 2,000 St

**02.02.64 Zulage einlegen Leerrohre ELT mit Kabelzug DN100**
Menge: 2,000 St

**02.02.65 Leistenstein Beton 8/30/100**
Leistenstein Beton, DIN EN 1340,
Form mit Anlauf.
Anarbeiten Asphalt, in Betonkeil
8/30/100
Beständigkeit gegen Forst-Tau-Wechsel Klasse 1, F1, beständig.

Verlegen mit Bettung und beidseitiger Rückenstütze,
Bettung und Rückenstütze DIN 18318 aus Beton B 15,
Bettungsdicke in cm  20
Breite der Rückenstütze in cm 10
Menge: 225,000 m

**02.02.66 Leistenstein Beton, verfugen**
Leistenstein Beton mit Zementmörtel verfugen, einschl. Herstellen der Verfugungsmasse und Reinigung der Steine.
Gesteinsart: Beton
Form: Leistenstein
Fugenfüllung : Zementschlemme
Menge: 225,000 m

**02.02.67 Liefern und Verlegen von Beton-Gehwegplatten**
Liefern und fachgerechtes Verlegen von Beton-Gehwegplatten, Format gemäß Planung, Art "Münchner Gehwegplatte", Oberfläche eben und rutschhemmend, Farbe grau, für den Einsatz im öffentlichen Gehwegbereich.

Ausführung einschließlich:

Herstellen und Abziehen der Bettung aus Brechsand-Splitt-Gemisch 0/5 bzw. 0/8, Dicke ca. 3-5 cm

Verlegen der Platten im vorgeschriebenen Verband gemäß Ausführungsplanung

Einhalten der Fluchten, Achsen und Gefälle gemäß Planung

Zuschneiden von Passplatten

Verfugen mit geeignetem Fugenmaterial (z. B. Brechsand 0/2)

Einschlämmen bzw. Einsanden der Fugen

Abrütteln mit geeignetem Plattenrüttler (mit Gummischutz)

Reinigen der Oberfläche

Plattenformat 35/35/10
Schwerlast geeignet

Betonqualität mindestens C35/45

Frost- und Tausalzbeständig gemäß DIN EN 1339

Barrierefreie Ausführung gemäß DIN 18040

Einbau nach ZTV Pflaster-StB

bestehend aus ca. 17 einzelflächen mit je ca. 7,50qm. Rundstütze gemäß Folgeposition in Granitmosaik gefasst.
Anarbeiten in Granitmosiak
Menge: 175,000 m2

**02.02.68 Mosaikpflaster Kleinbereiche Granit**
Anschluß von 16 Rundstützen an angrenzen Pflasterfläche
Steine sind vom AN zu liefern,
Farbton hellgrau,
Größe 1 bis 3, DIN 18502,
Bettung aus Brechsand-Splitt-Gemisch 0/5, Dicke 3 cm, Pflasterfugen einschlämmen mit Fugensand.
Menge: 16,000 m2

**02.02.69 Schottertragschicht 0/32, d= 22 cm**
Schottertragschicht 0/32 herstellen,
Einbaustärke 22 cm (Mindestdicke im Regelquerschnitt), Baustoff gemäß Regelquerschnitt einbauen und verdichten,
Verformungsmodul EV2 min. 150 MPa.
Tragschicht mit Zement DIN EN 197-1 und DIN 1164-10 abstreuen sowie mit Brechsand 0/4 mm, 1 cm dick, absanden, eben abziehen und abwalzen.

inkl. Überprüfung der geplanten Höhen nach Vorgabe Ausführungsplanung des AG
Menge: 1500,000 m2

**02.02.70 Asphalttragschicht, 12 cm AC 32 TS 30/45**
Belastungsklasse 3,2 gemäßt RStO 12,
Straßenkategorie HS III

Asphalttragschicht 12 cm AC 32 TS 30/45
Asphalttragschicht der Körnung 0/32 mm,
Mischgutart Typ TS,  Bindemittel Bitumen B 30/45,
für Fahrbahn Belastungsklasse 3,2 mit besonderen Beanspruchungen, einbauen und verdichten,
Einbaudicke = 12 cm in verdichtetem Zustand, Verdichtungsgrad >= 97 %,
Einbau mit Fertiger (bei nicht mit dem Fertiger erreichbaren Flächen Einbau von Hand).

inkl. Überprüfung der geplanten Höhen nach Vorgabe Ausführungsplanung des AG
Menge: 1500,000 m2

**02.02.71 Unterlage Reinigen**
Oberflächenvorbehandlung vor Aufbringen der Asphaltbinderschicht
Anfallendes Kehrgut geht ins Eigentum des AN.
Unterlagen Asphalttragschicht
Menge: 1500,000 m2

**02.02.72 Bitumenemulsion aufsprühen**
Bitumenemulsion zur Herstellung des Schichtenverbunds aufsprühen vor Auftragen der Asphaltbinderschicht
Bindemittel C 60BP1-S
Verbrauch 300 g/m²
Menge: 1500,000 m2

**02.02.73 Asphaltbinder 6 cm AC 16 BS 25/55-55**
Belastungsklasse 3,2 gemäßt RStO 12,
Straßenkategorie HS III

Asphaltbinderschicht der Körnung 0/16 mm,
Mischgutart Typ BS,  Bindemittel Polymer-Bitumen PmB 25/55 - 55 A,
für Fahrbahn Belastungsklasse 3,2 mit besonderen Beanspruchungen, einbauen und verdichten,
Einbaudicke = 6 cm in verdichtetem Zustand, Verdichtungsgrad >= 97  %,
Einbau mit Fertiger,
bei nicht mit dem Fertiger erreichbaren Flächen Einbau von Hand.

Ausführung im Gefälle gemäß Gefälleplan
Menge: 1500,000 m2

**02.02.74 Bitumenemulsion aufsprühen**
Bitumenemulsion zur Herstellung des Schichtenverbunds aufsprühen,
Unterlage Asphaltbinder
Bindemittel C 60BP1-S
Verbrauch 300 g/m²
Menge: 1500,000 m2

**02.02.75 Asphaltdeckschicht 4 cm SMA 11 S 25/55/55**
Belastungsklasse 3,2 gemäßt RStO 12,
Straßenkategorie HS III
Asphaltdeckschicht der Körnung 0/11 mm, Bindemittel Polymer-Bitumen PmB 25/55 - 55 A,
für Fahrbahn Belastungsklasse 3,2 mit besonderen Beanspruchungen,
einbauen und verdichten, Einbaudicke = 4 cm in verdichtetem Zustand, Verdichtungsgrad >= 97 %, Einbau mit Fertiger,
bei nicht mit dem Fertiger erreichbaren Flächen Einbau von Hand.

Ausführung im Gefälle gemäß Gefälleplan
Menge: 1500,000 m2

**02.02.76 Nahtausbildung**
Naht herstellen
Längsnaht, Nähte im Aufweitungsbereich und
Quernaht am Ausbauanfang und Ausbauende

Herstellen der Nahtflanke durch Kantenandrückrolle
heiß aufzubringendes polymermodifiziertes Bitumen
25/55-55-A auf die Nahtflanke volldeckend auftragen
Menge: 250,000 m

**02.02.77 Fugenausbildung**
Fugen in bituminösen Deckschichten entlang von
Einbauten (Schachtabdeckungen, Straßeneinläufe usw.)
herstellen.
Reinigen und vorstreichen der Fugen.
Vergießen mit Fugenvergußmasse.
Fugentiefe = 4,0 cm
inkl. Einlegen eines Fugenbands
Profil des Fugenbandes 8/50 mm.
einschmelzbar

Ausführung im Anschluss an Bordsteine,
Einbauten wie Schachtdeckel etc.
Menge: 78,000 m

**02.02.78 Abstreukörnung als Abstumpfungsmaßnahme**
Abstreukörnung als Abstumpfungsmaßnahme der Oberfläche
zur Erhöhung der Anfangsgriffigkeit durch
Aufbringen und  Einwalzen einer Abstreukörnung
durchführen.

Edelbrechsandgemisch Lieferkörnung 1/3
Abstreumenge 1,0 kg/m²
die nicht gebundene Abstreukörnung ist aufzunehmen und zu entsorgen.
Menge: 1500,000 m2

**02.02.79 Prüfung bit. geb. Trag- und Deckschicht, Bohrkerne**
Evtl. zusätzlich erforderliche Kontrollprüfung für
bituminös gebundene Trag- und Deckschichten nach TP Asphalt- StB

auf besondere Anordnung des AG,
Entnahme von einem Bohrkern durch kompletten
Asphaltaufbau,  D 150 mm, und Wiederverschließen der Bohrlöcher. Entnahme der Bohrkerne durch zugelassenens Prüfinstitutes nach RAP Stra unter Anwesenheit eines Vertreters des AG und AN.
Vergütung pro Bohrkern. Werden wegen Nichterreichen der geforderten Werte Wiederholungsprüfungen erforderlich, werden diese nicht vergütet.
Menge: 3,000 St

**02.02.80 Zulage geringer lichte Raumhöhe im Bereich der**
Zulage geringer lichte Raumhöhe im Bereich der Überdachung

lichte Raumhöhe: 4,00m
Menge: 400,000 m2

**02.02.81 Anschluss an aufgehendes Bauteil, Bitumendichtung**
Anschluss an bestehende Bauteil, Hallensockel aus Stahlbeton, in der Dicke der Asphaltdeckschicht mit schmelzbarem Bitumen-Dichtungsband herstellen.

Vor dem Einbau der Deckschicht vorhandene Wandung säubern, soweit erforderlich trocknen und mit Voranstrich versehen. Nach dem Trocknen des Voranstriches Dichtungsband an der zu verklebenden Seite leicht anschmelzen und an die Wandung gleichmäßig anpressen.

Anschluss: quer
Fugenband: 15/40 mm
Menge: 55,000 m

**02.02.82 Straßenmarkierung Dünnschicht**
Straßenmarkierung Dünnschicht R2
Markierungsfarbe, Farbton weiß,
gemäß ZTV M 13 von der Bundesanstalt für Straßenwesen (BASt) zugelassen,
Markierungsbreite: bis 25 cm
Menge: 25,000 m2

**02.02.83 Rammschutz, Pfosten mit Rundrohr, 1200/900 mm**
Rammschutz für den Außenbereich, bestehend aus drei Pfosten, auf Asphaltfläche verschraubt.

S 235 JR,
Ausführungsklasse: EXC 2,
Korrosivitätskategorie: C3,
Schutzdauerklasse: VH

Pfosten: 3 x C 125, Länge 1200 mm
Rundrohr: 2 x D=50 mm, Länge 600 mm
Oberfläche: Stahl, feuerverzinkt
Anprall-Last : 50 kN
Menge: 2,000 St

**02.02.84 Oberboden liefern, andecken**
Oberboden liefern, im Baustellenbereich verteilen und andecken.

Oberbodenmaterial frei von sichtbaren Verunreinigungen, Steine > 5 cm, frei von Wurzelwerk, Unkräutern und Ästen mit Durchmesser über 2 cm.
Auftragsdicke: i.M. 30 cm
Menge: 150,000 m3

**02.02.85 Feinplanum für Rasenfläche**
Feinplanum für Rasenfläche herstellen
zulässige Abweichung von
der Ebenheit 2 cm,

Steine von mehr als 5 cm Durchmesser
und schwer verrottbare Pflanzenteile ablesen,
anfallende Stoffe getrennt zur Abfuhr laden
Menge: 500,000 m2

**02.02.86 Hofschiebetor, Durchfahrt 7500 cm, Höhe 200 cm**
elektrisches Hofschiebetor
aus Stahl, feuerverzinkt als Komplettleistung
Abmessungen
Höhe: 200 cm
lichte Durchfahrtsbreite 1000 cm
Unterholmhöhe: 200 mm Tiefe 165 mm
Unterholmlänge mit Ausleger max 9300 mm
Ausführung als Rahmenkonstruktion mit senkrechten Stäben aus Stahl, verzinkt
inkl. elektr. Antrieb unsichtbar im Unterholm integriert,
Antriebsleistung: 0,18 kW
- Tor ohne bodenmontierte Führungsschienen
inkl. Systempfosten als Auflagerpfosten bei geschlossenem Tor
- Umstellen auf Handbetrieb bei Stromausfall
- Laufrollen, robust aus Poyamid
- selbstüberwachende Schließkantensicherung-
- inkl. Sicherung durch Kontaktleistenauswertung
- inkl. Steuerungselektronik mit folgenden Anschluss- Möglichkeiten:
- Schlüsseltaster
- Funksteuerung
- Kartenlesesystem
- Zeitzulauf- / Öffnungsautomatik / Zeitschaltuhr
- Induktionsschleifen
- Lichtschranken
- Sprechanlage und Klingel

Montage auf bauseitige Fundamente ab OK Gelände
Fundamente nach Angaben Torhersteller

Produkt der Planung: Hörmann HSS 200
Menge: 1,000 St

**02.02.87 Lieferung und Setzen eines Lichtmastes bis 12 m Höhe mit Betonfertigfundament**
Liefern und fachgerechtes Setzen eines Lichtmastes aus Stahl, feuerverzinkt, einschließlich Betonfertigfundament.

Leistungsumfang:

Lieferung eines konischen/runden Lichtmastes aus Stahl, Höhe bis 12,00 m über Geländeoberkante
Oberfläche: feuerverzinkt nach DIN EN ISO 1461
Mast mit Kabeleinführung, Revisionsöffnung und Masttür
Lieferung und Montage einer Mastabschlusskappe
Lieferung eines geeigneten Betonfertigfundaments inkl. integrierter Kabeldurchführung und Aufnahmevorrichtung (z. B. Hülse/Ankerkorb systemabhängig)
Erdarbeiten zur Herstellung der Baugrube entsprechend den Abmessungen des Fertigfundaments
Einsetzen, Ausrichten und höhengerechtes Einbauen des Betonfertigfundaments inkl. Bettungsschicht (z. B. Kies/Sand)
Aufstellen, Ausrichten (lotrecht) und Befestigen des Lichtmastes auf dem Fundament
Hinterfüllen und lagenweises Verdichten der Baugrube
Anschlussvorbereitung für Elektroinstallation (Kabeleinführung bis Mastinnenraum), ohne Elektroanschluss und ohne Leuchtenmontage

Nebenleistungen:

Transport, Abladen und ggf. Zwischenlagerung aller Bauteile
Stellung erforderlicher Hebezeuge
Baustelleneinrichtung anteilig
Schutzmaßnahmen während der Bauausführung

Besondere Hinweise:

Fundamenttyp und -abmessungen gemäß statischen Erfordernissen und Herstellerangaben

Abstimmung mit Elektroplanung und Leitungsführung erforderlich
Menge: 1,000 St

**02.02.88 Schutzplanke ESP liefern und montieren, Profil B, inkl. Pfosten**
Einfache Schutzplanke, ESP, mit Pfosten im Pfostenabstand von 4,00 m, liefern und montieren.
Pfostenbreite: 100 mm
Pfostenlänge: 1900 mm
Profil B
Menge: 40,000 m

#### Bereich 02.03 Betriebsgebäude

**02.03.89 Planum Abweichung +/-2cm Verdichtungsnachweis**
Planum herstellen, zulässige Abweichung von
der Sollhöhe +/- 2 cm,
Verformungsmodul mind. EV2 100 MN/m2,
mit Verdichtungsnachweis
Menge: 750,000 m2

**02.03.90 Fudament für Schranken- und Ampelanlage**
Fudament für Schranken- und Ampelanlage

Erstellen eines Einzelfundamentes aus Stahlbeton
C 25/30
konstruktiv bewert
Maße 50/50/80

inkl. Schalung und Bewehrung
Menge: 2,000 St

**02.03.91 Zulage einlegen Leerrohre ELT mit Kabelzug DN100**
Menge: 2,000 St

**02.03.92 Bordstein Granit A3, Anlauf, 15/18/30 cm**
Bordstein aus Naturstein, DIN EN 1343, Maße DIN 482
Form mit Anlauf. Als Kasten um Rundstahlstützen zum Anarbeiten Asphalt, mit Kies hinterfüllt.

A3 15/18/30 cm
Beständigkeit gegen Forst-Tau-Wechsel Klasse 1, F1, beständig.

Verlegen mit Bettung und beidseitiger Rückenstütze,
Bettung und Rückenstütze DIN 18318 aus Beton B 15,
Bettungsdicke in cm  20
Breite der Rückenstütze in cm 10
Absenkung 2x je 2m
Menge: 50,000 m

**02.03.93 Bordstein, Granit A3, verfugen**
Bordsteine mit Zementmörtel verfugen, einschl. Herstellen der Verfugungsmasse und Reinigung der Steine.
Gesteinsart: Granit
Form: A3
Fugenfüllung : Zementschlemme
Menge: 50,000 m

**02.03.94 Liefern und Verlegen von Beton-Gehwegplatten**
Liefern und fachgerechtes Verlegen von Beton-Gehwegplatten, Format gemäß Planung, Art "Münchner Gehwegplatte", Oberfläche eben und rutschhemmend, Farbe grau, für den Einsatz im öffentlichen Gehwegbereich.

Ausführung einschließlich:

Herstellen und Abziehen der Bettung aus Brechsand-Splitt-Gemisch 0/5 bzw. 0/8, Dicke ca. 3-5 cm

Verlegen der Platten im vorgeschriebenen Verband gemäß Ausführungsplanung

Einhalten der Fluchten, Achsen und Gefälle gemäß Planung

Zuschneiden von Passplatten

Verfugen mit geeignetem Fugenmaterial (z. B. Brechsand 0/2)

Einschlämmen bzw. Einsanden der Fugen

Abrütteln mit geeignetem Plattenrüttler (mit Gummischutz)

Reinigen der Oberfläche

Plattenformat 35/35/10
Schwerlast geeignet

Betonqualität mindestens C35/45

Frost- und Tausalzbeständig gemäß DIN EN 1339

Barrierefreie Ausführung gemäß DIN 18040

Einbau nach ZTV Pflaster-StB

bestehend aus ca. 17 einzelflächen mit je ca. 7,50qm. Rundstütze gemäß Folgeposition in Granitmosaik gefasst.
Anarbeiten in Granitmosiak
Menge: 225,000 m2

**02.03.95 Mosaikpflaster Kleinbereiche Granit**
Anschluß von 16 Rundstützen an angrenzen Pflasterfläche
Steine sind vom AN zu liefern,
Farbton hellgrau,
Größe 1 bis 3, DIN 18502,
Bettung aus Brechsand-Splitt-Gemisch 0/5, Dicke 3 cm, Pflasterfugen einschlämmen mit Fugensand.
Menge: 5,000 m2

**02.03.96 Strassenablauf Grundkörperkörper**
Strassenablauf Grundkörperkörper
Straßenablaufkörper 500x500mm Kurzform analog DIN
4052
aus Fertigteilen aus Kunststoff Polypropylen(PP),
lastentkoppelt, teleskopier- und drehbar, mit
horizontalen und vertikalen Versteifungs- und
Verankerungsrippen, durch integrierte
verschiebesichere EPDM-Lippendichtung wasserdicht bis
0,5bar analog DIN 4030.

Oberteile kompatibel zu Aufsatz mit umlaufender
Tropfkante aus Gusseisen sowie
EPS-Combischalungshilfe für die Ausbildung des
Betonauflagers des Aufsatzes und Einlegen in
Aufsatzrahmen gegen Schmutzeintrag in der Bauphase.

bestehend aus:
1x PP Boden 1a, rund, drehbar, mit Stutzen DN/OD 160,
Abwinklung 15°, Gewicht 2,6 kg, Bauhöhe 35cm,
Werkstoff Polypropylen,

1x PP Ober- / Zwischenteil 5b/6a, zulässige
Abwinklung zum Unterteil bis 8%, Gewicht 2,6 kg,
Bauhöhe 35cm, Einsteckmaß 270 +/- 30mm, Werkstoff
Polypropylen,

inklusive
Einbau-/Schalungshilfe aus weißem EPS-Hartschaum,

liefern und entsprechend der Einbau- und
Bedienungsanleitung des Herstellers einbauen. Der
erforderliche Ortbeton zum setzen ist in diese
Position mit einzukallkulieren
Menge: 2,000 St

**02.03.97 Strassenablauf Aufsatzstück Asphalt**
Strassenablauf Aufsatzstück Asphalt
Aufsatz 500x500 Pultform, Klasse D 400
entspr. DIN EN 124,zum oberflächenbündigen Einbau in
bituminöse Fahrbahnbeläge, Einbauhöhe 150 - 210
mm,für Straßenablauf aus Betonteilen nach DIN 4052,

Rahmen aus Gusseisen, umlaufend geschlossen mit
vierseitigem Flansch, mit PEWEPREN-Einlagen, mit
Eimerauflage für Eimer nach DIN 4052, mit
metallischem Adapterrahmen,

Rost aus Gusseisen mit vier schraublosen und
verkehrssicheren Arretierungen aus
hochverschleißfestem Kunststoff, Rost nach Lösen der
Arretierungen herausnehmbar, zweiseitig ca. 110 Grad
aufklappbar, Rost nach dem Aufklappen nicht
herausnehmbar, Schlitzweite 24 mm, Schlitzlänge
kleiner 170 mm, Einlaufquerschnitt 1125 cm²
Klasse D 400
Menge: 2,000 St

**02.03.98 Strassenablauf Schlammeimer**
Strassenablauf Schlammeimer
Schlammeimer Stahl verzinkt nach DIN 4052 Teil 4,
Form B1
 für vor beschriebenen Straßenablauf 500x500 Kurzform
liefern und einsetzen
Menge: 2,000 St

**02.03.99 Schottertragschicht 0/32, d= 22 cm**
Schottertragschicht 0/32 herstellen,
Einbaustärke 22 cm (Mindestdicke im Regelquerschnitt), Baustoff gemäß Regelquerschnitt einbauen und verdichten,
Verformungsmodul EV2 min. 150 MPa.
Tragschicht mit Zement DIN EN 197-1 und DIN 1164-10 abstreuen sowie mit Brechsand 0/4 mm, 1 cm dick, absanden, eben abziehen und abwalzen.

inkl. Überprüfung der geplanten Höhen nach Vorgabe Ausführungsplanung des AG
Menge: 700,000 m2

**02.03.100 Asphalttragschicht, 12 cm AC 32 TS 30/45**
Belastungsklasse 3,2 gemäßt RStO 12,
Straßenkategorie HS III

Asphalttragschicht 12 cm AC 32 TS 30/45
Asphalttragschicht der Körnung 0/32 mm,
Mischgutart Typ TS,  Bindemittel Bitumen B 30/45,
für Fahrbahn Belastungsklasse 3,2 mit besonderen Beanspruchungen, einbauen und verdichten,
Einbaudicke = 12 cm in verdichtetem Zustand, Verdichtungsgrad >= 97 %,
Einbau mit Fertiger (bei nicht mit dem Fertiger erreichbaren Flächen Einbau von Hand).

inkl. Überprüfung der geplanten Höhen nach Vorgabe Ausführungsplanung des AG
Menge: 700,000 m2

**02.03.101 Unterlage Reinigen**
Oberflächenvorbehandlung vor Aufbringen der Asphaltbinderschicht
Anfallendes Kehrgut geht ins Eigentum des AN.
Unterlagen Asphalttragschicht
Menge: 700,000 m2

**02.03.102 Bitumenemulsion aufsprühen**
Bitumenemulsion zur Herstellung des Schichtenverbunds aufsprühen vor Auftragen der Asphaltbinderschicht
Bindemittel C 60BP1-S
Verbrauch 300 g/m²
Menge: 700,000 m2

**02.03.103 Asphaltbinder 6 cm AC 16 BS 25/55-55**
Belastungsklasse 3,2 gemäßt RStO 12,
Straßenkategorie HS III

Asphaltbinderschicht der Körnung 0/16 mm,
Mischgutart Typ BS,  Bindemittel Polymer-Bitumen PmB 25/55 - 55 A,
für Fahrbahn Belastungsklasse 3,2 mit besonderen Beanspruchungen, einbauen und verdichten,
Einbaudicke = 6 cm in verdichtetem Zustand, Verdichtungsgrad >= 97  %,
Einbau mit Fertiger,
bei nicht mit dem Fertiger erreichbaren Flächen Einbau von Hand.

Ausführung im Gefälle gemäß Gefälleplan
Menge: 700,000 m2

**02.03.104 Bitumenemulsion aufsprühen**
Bitumenemulsion zur Herstellung des Schichtenverbunds aufsprühen,
Unterlage Asphaltbinder
Bindemittel C 60BP1-S
Verbrauch 300 g/m²
Menge: 700,000 m2

**02.03.105 Asphaltdeckschicht 4 cm SMA 11 S 25/55/55**
Belastungsklasse 3,2 gemäßt RStO 12,
Straßenkategorie HS III
Asphaltdeckschicht der Körnung 0/11 mm, Bindemittel Polymer-Bitumen PmB 25/55 - 55 A,
für Fahrbahn Belastungsklasse 3,2 mit besonderen Beanspruchungen,
einbauen und verdichten, Einbaudicke = 4 cm in verdichtetem Zustand, Verdichtungsgrad >= 97 %, Einbau mit Fertiger,
bei nicht mit dem Fertiger erreichbaren Flächen Einbau von Hand.

Ausführung im Gefälle gemäß Gefälleplan
Menge: 700,000 m2

**02.03.106 Nahtausbildung**
Naht herstellen
Längsnaht, Nähte im Aufweitungsbereich und
Quernaht am Ausbauanfang und Ausbauende

Herstellen der Nahtflanke durch Kantenandrückrolle
heiß aufzubringendes polymermodifiziertes Bitumen
25/55-55-A auf die Nahtflanke volldeckend auftragen
Menge: 100,000 m

**02.03.107 Fugenausbildung**
Fugen in bituminösen Deckschichten entlang von
Einbauten (Schachtabdeckungen, Straßeneinläufe usw.)
herstellen.
Reinigen und vorstreichen der Fugen.
Vergießen mit Fugenvergußmasse.
Fugentiefe = 4,0 cm
inkl. Einlegen eines Fugenbands
Profil des Fugenbandes 8/50 mm.
einschmelzbar

Ausführung im Anschluss an Bordsteine,
Einbauten wie Schachtdeckel etc.
Menge: 50,000 m

**02.03.108 Abstreukörnung als Abstumpfungsmaßnahme**
Abstreukörnung als Abstumpfungsmaßnahme der Oberfläche
zur Erhöhung der Anfangsgriffigkeit durch
Aufbringen und  Einwalzen einer Abstreukörnung
durchführen.

Edelbrechsandgemisch Lieferkörnung 1/3
Abstreumenge 1,0 kg/m²
die nicht gebundene Abstreukörnung ist aufzunehmen und zu entsorgen.
Menge: 700,000 m2

**02.03.109 Prüfung bit. geb. Trag- und Deckschicht, Bohrkerne**
Evtl. zusätzlich erforderliche Kontrollprüfung für
bituminös gebundene Trag- und Deckschichten nach TP Asphalt- StB

auf besondere Anordnung des AG,
Entnahme von einem Bohrkern durch kompletten
Asphaltaufbau,  D 150 mm, und Wiederverschließen der Bohrlöcher. Entnahme der Bohrkerne durch zugelassenens Prüfinstitutes nach RAP Stra unter Anwesenheit eines Vertreters des AG und AN.
Vergütung pro Bohrkern. Werden wegen Nichterreichen der geforderten Werte Wiederholungsprüfungen erforderlich, werden diese nicht vergütet.
Menge: 1,000 St

**02.03.110 Anschluss an aufgehendes Bauteil, Bitumendichtung**
Anschluss an bestehende Bauteil, Hallensockel aus Stahlbeton, in der Dicke der Asphaltdeckschicht mit schmelzbarem Bitumen-Dichtungsband herstellen.

Vor dem Einbau der Deckschicht vorhandene Wandung säubern, soweit erforderlich trocknen und mit Voranstrich versehen. Nach dem Trocknen des Voranstriches Dichtungsband an der zu verklebenden Seite leicht anschmelzen und an die Wandung gleichmäßig anpressen.

Anschluss: quer
Fugenband: 15/40 mm
Menge: 55,000 m

**02.03.111 Straßenmarkierung Dünnschicht**
Straßenmarkierung Dünnschicht R2
Markierungsfarbe, Farbton weiß,
gemäß ZTV M 13 von der Bundesanstalt für Straßenwesen (BASt) zugelassen,
Markierungsbreite: bis 25 cm
Menge: 25,000 m2

**02.03.112 Oberboden liefern, andecken**
Oberboden liefern, im Baustellenbereich verteilen und andecken.

Oberbodenmaterial frei von sichtbaren Verunreinigungen, Steine > 5 cm, frei von Wurzelwerk, Unkräutern und Ästen mit Durchmesser über 2 cm.
Auftragsdicke: i.M. 30 cm
Menge: 22,500 m3

**02.03.113 Feinplanum für Rasenfläche**
Feinplanum für Rasenfläche herstellen
zulässige Abweichung von
der Ebenheit 2 cm,

Steine von mehr als 5 cm Durchmesser
und schwer verrottbare Pflanzenteile ablesen,
anfallende Stoffe getrennt zur Abfuhr laden
Menge: 75,000 m2

#### Bereich 02.04 Einfahrt Nord

**02.04.114 Planum Abweichung +/-2cm Verdichtungsnachweis**
Planum herstellen, zulässige Abweichung von
der Sollhöhe +/- 2 cm,
Verformungsmodul mind. EV2 100 MN/m2,
mit Verdichtungsnachweis
Menge: 750,000 m2

**02.04.115 Fudament für Schranken- und Ampelanlage**
Fudament für Schranken- und Ampelanlage

Erstellen eines Einzelfundamentes aus Stahlbeton
C 25/30
konstruktiv bewert
Maße 65/50/80

inkl. Schalung und Bewehrung
Menge: 5,000 St

**02.04.116 Zulage einlegen Leerrohre ELT mit Kabelzug DN100**
Menge: 5,000 St

**02.04.117 Bordstein Granit A3, Anlauf, 15/18/30 cm**
Bordstein aus Naturstein, DIN EN 1343, Maße DIN 482
Form mit Anlauf. Als Kasten um Rundstahlstützen zum Anarbeiten Asphalt, mit Kies hinterfüllt.

A3 15/18/30 cm
Beständigkeit gegen Forst-Tau-Wechsel Klasse 1, F1, beständig.

Verlegen mit Bettung und beidseitiger Rückenstütze,
Bettung und Rückenstütze DIN 18318 aus Beton B 15,
Bettungsdicke in cm  20
Breite der Rückenstütze in cm 10
Absenkung 2x je 2m

Ausführung auch in unterschiedlichen Radien bis r=5m
Menge: 100,000 m

**02.04.118 Bordstein, Granit A3, verfugen**
Bordsteine mit Zementmörtel verfugen, einschl. Herstellen der Verfugungsmasse und Reinigung der Steine.
Gesteinsart: Granit
Form: A3
Fugenfüllung : Zementschlemme
Menge: 100,000 m

**02.04.119 Liefern und Verlegen von Beton-Gehwegplatten**
Liefern und fachgerechtes Verlegen von Beton-Gehwegplatten, Format gemäß Planung, Art "Münchner Gehwegplatte", Oberfläche eben und rutschhemmend, Farbe grau, für den Einsatz im öffentlichen Gehwegbereich.

Ausführung einschließlich:

Herstellen und Abziehen der Bettung aus Brechsand-Splitt-Gemisch 0/5 bzw. 0/8, Dicke ca. 3-5 cm

Verlegen der Platten im vorgeschriebenen Verband gemäß Ausführungsplanung

Einhalten der Fluchten, Achsen und Gefälle gemäß Planung

Zuschneiden von Passplatten

Verfugen mit geeignetem Fugenmaterial (z. B. Brechsand 0/2)

Einschlämmen bzw. Einsanden der Fugen

Abrütteln mit geeignetem Plattenrüttler (mit Gummischutz)

Reinigen der Oberfläche

Plattenformat 35/35/10
Schwerlast geeignet

Betonqualität mindestens C35/45

Frost- und Tausalzbeständig gemäß DIN EN 1339

Barrierefreie Ausführung gemäß DIN 18040

Einbau nach ZTV Pflaster-StB

bestehend aus ca. 17 einzelflächen mit je ca. 7,50qm. Rundstütze gemäß Folgeposition in Granitmosaik gefasst.
Anarbeiten in Granitmosiak
Menge: 20,000 m2

**02.04.120 Schottertragschicht 0/32, d= 22 cm**
Schottertragschicht 0/32 herstellen,
Einbaustärke 22 cm (Mindestdicke im Regelquerschnitt), Baustoff gemäß Regelquerschnitt einbauen und verdichten,
Verformungsmodul EV2 min. 150 MPa.
Tragschicht mit Zement DIN EN 197-1 und DIN 1164-10 abstreuen sowie mit Brechsand 0/4 mm, 1 cm dick, absanden, eben abziehen und abwalzen.

inkl. Überprüfung der geplanten Höhen nach Vorgabe Ausführungsplanung des AG
Menge: 600,000 m2

**02.04.121 Asphalttragschicht, 12 cm AC 32 TS 30/45**
Belastungsklasse 3,2 gemäßt RStO 12,
Straßenkategorie HS III

Asphalttragschicht 12 cm AC 32 TS 30/45
Asphalttragschicht der Körnung 0/32 mm,
Mischgutart Typ TS,  Bindemittel Bitumen B 30/45,
für Fahrbahn Belastungsklasse 3,2 mit besonderen Beanspruchungen, einbauen und verdichten,
Einbaudicke = 12 cm in verdichtetem Zustand, Verdichtungsgrad >= 97 %,
Einbau mit Fertiger (bei nicht mit dem Fertiger erreichbaren Flächen Einbau von Hand).

inkl. Überprüfung der geplanten Höhen nach Vorgabe Ausführungsplanung des AG
Menge: 600,000 m2

**02.04.122 Unterlage Reinigen**
Oberflächenvorbehandlung vor Aufbringen der Asphaltbinderschicht
Anfallendes Kehrgut geht ins Eigentum des AN.
Unterlagen Asphalttragschicht
Menge: 600,000 m2

**02.04.123 Bitumenemulsion aufsprühen**
Bitumenemulsion zur Herstellung des Schichtenverbunds aufsprühen vor Auftragen der Asphaltbinderschicht
Bindemittel C 60BP1-S
Verbrauch 300 g/m²
Menge: 600,000 m2

**02.04.124 Asphaltbinder 6 cm AC 16 BS 25/55-55**
Belastungsklasse 3,2 gemäßt RStO 12,
Straßenkategorie HS III

Asphaltbinderschicht der Körnung 0/16 mm,
Mischgutart Typ BS,  Bindemittel Polymer-Bitumen PmB 25/55 - 55 A,
für Fahrbahn Belastungsklasse 3,2 mit besonderen Beanspruchungen, einbauen und verdichten,
Einbaudicke = 6 cm in verdichtetem Zustand, Verdichtungsgrad >= 97  %,
Einbau mit Fertiger,
bei nicht mit dem Fertiger erreichbaren Flächen Einbau von Hand.

Ausführung im Gefälle gemäß Gefälleplan
Menge: 600,000 m2

**02.04.125 Bitumenemulsion aufsprühen**
Bitumenemulsion zur Herstellung des Schichtenverbunds aufsprühen,
Unterlage Asphaltbinder
Bindemittel C 60BP1-S
Verbrauch 300 g/m²
Menge: 600,000 m2

**02.04.126 Asphaltdeckschicht 4 cm SMA 11 S 25/55/55**
Belastungsklasse 3,2 gemäßt RStO 12,
Straßenkategorie HS III
Asphaltdeckschicht der Körnung 0/11 mm, Bindemittel Polymer-Bitumen PmB 25/55 - 55 A,
für Fahrbahn Belastungsklasse 3,2 mit besonderen Beanspruchungen,
einbauen und verdichten, Einbaudicke = 4 cm in verdichtetem Zustand, Verdichtungsgrad >= 97 %, Einbau mit Fertiger,
bei nicht mit dem Fertiger erreichbaren Flächen Einbau von Hand.

Ausführung im Gefälle gemäß Gefälleplan
Menge: 600,000 m2

**02.04.127 Nahtausbildung**
Naht herstellen
Längsnaht, Nähte im Aufweitungsbereich und
Quernaht am Ausbauanfang und Ausbauende

Herstellen der Nahtflanke durch Kantenandrückrolle
heiß aufzubringendes polymermodifiziertes Bitumen
25/55-55-A auf die Nahtflanke volldeckend auftragen
Menge: 50,000 m

**02.04.128 Fugenausbildung**
Fugen in bituminösen Deckschichten entlang von
Einbauten (Schachtabdeckungen, Straßeneinläufe usw.)
herstellen.
Reinigen und vorstreichen der Fugen.
Vergießen mit Fugenvergußmasse.
Fugentiefe = 4,0 cm
inkl. Einlegen eines Fugenbands
Profil des Fugenbandes 8/50 mm.
einschmelzbar

Ausführung im Anschluss an Bordsteine,
Einbauten wie Schachtdeckel etc.
Menge: 25,000 m

**02.04.129 Abstreukörnung als Abstumpfungsmaßnahme**
Abstreukörnung als Abstumpfungsmaßnahme der Oberfläche
zur Erhöhung der Anfangsgriffigkeit durch
Aufbringen und  Einwalzen einer Abstreukörnung
durchführen.

Edelbrechsandgemisch Lieferkörnung 1/3
Abstreumenge 1,0 kg/m²
die nicht gebundene Abstreukörnung ist aufzunehmen und zu entsorgen.
Menge: 600,000 m2

**02.04.130 Prüfung bit. geb. Trag- und Deckschicht, Bohrkerne**
Evtl. zusätzlich erforderliche Kontrollprüfung für
bituminös gebundene Trag- und Deckschichten nach TP Asphalt- StB

auf besondere Anordnung des AG,
Entnahme von einem Bohrkern durch kompletten
Asphaltaufbau,  D 150 mm, und Wiederverschließen der Bohrlöcher. Entnahme der Bohrkerne durch zugelassenens Prüfinstitutes nach RAP Stra unter Anwesenheit eines Vertreters des AG und AN.
Vergütung pro Bohrkern. Werden wegen Nichterreichen der geforderten Werte Wiederholungsprüfungen erforderlich, werden diese nicht vergütet.
Menge: 1,000 St

**02.04.131 Straßenmarkierung Dünnschicht**
Straßenmarkierung Dünnschicht R2
Markierungsfarbe, Farbton weiß,
gemäß ZTV M 13 von der Bundesanstalt für Straßenwesen (BASt) zugelassen,
Markierungsbreite: bis 25 cm
Menge: 12,500 m2

**02.04.132 Oberboden liefern, andecken**
Oberboden liefern, im Baustellenbereich verteilen und andecken.

Oberbodenmaterial frei von sichtbaren Verunreinigungen, Steine > 5 cm, frei von Wurzelwerk, Unkräutern und Ästen mit Durchmesser über 2 cm.
Auftragsdicke: i.M. 30 cm
Menge: 500,000 m3

**02.04.133 Feinplanum für Rasenfläche**
Feinplanum für Rasenfläche herstellen
zulässige Abweichung von
der Ebenheit 2 cm,

Steine von mehr als 5 cm Durchmesser
und schwer verrottbare Pflanzenteile ablesen,
anfallende Stoffe getrennt zur Abfuhr laden
Menge: 500,000 m2

**02.04.134 Hofschiebetor, Durchfahrt 14500 cm, Höhe 200 cm**
elektrisches Hofschiebetor
aus Stahl, feuerverzinkt als Komplettleistung
Abmessungen
Höhe: 200 cm
lichte Durchfahrtsbreite 1000 cm
Unterholmhöhe: 400 mm Tiefe 165 mm
Unterholmlänge mit Ausleger max 9300 mm
Ausführung als Rahmenkonstruktion mit senkrechten Stäben aus Stahl, verzinkt
inkl. elektr. Antrieb unsichtbar im Unterholm integriert,
Antriebsleistung: 0,18 kW
- Tor ohne bodenmontierte Führungsschienen
inkl. Systempfosten als Auflagerpfosten bei geschlossenem Tor
- Umstellen auf Handbetrieb bei Stromausfall
- Laufrollen, robust aus Poyamid
- selbstüberwachende Schließkantensicherung-
- inkl. Sicherung durch Kontaktleistenauswertung
- inkl. Steuerungselektronik mit folgenden Anschluss- Möglichkeiten:
- Schlüsseltaster
- Funksteuerung
- Kartenlesesystem
- Zeitzulauf- / Öffnungsautomatik / Zeitschaltuhr
- Induktionsschleifen
- Lichtschranken
- Sprechanlage und Klingel

Montage auf bauseitige Fundamente ab OK Gelände
Fundamente nach Angaben Torhersteller

Produkt der Planung: Hörmann HSS 400
Menge: 1,000 St

**02.04.135 Fudament für zuvor beschriebenes Hofschiebetor**
Fudament für Schranken- und Ampelanlage

Erstellen eines Einzelfundamentes aus Stahlbeton
C 25/30
konstruktiv bewert
Maße 65/50/80

inkl. Schalung und Bewehrung
Menge: 6,000 St

**02.04.136 Zulage einlegen Leerrohre ELT mit Kabelzug DN100**
Menge: 2,000 St

**02.04.137 Ausbilden eines Straßengrabens**
Ausbilden eines Straßengrabens
Breite: 1,50m
Tiefe: ca. 0,50m
Entlang der Ortsverbidnugnsstraße.
Ausbilden mittels Kies,
Boden lösen bis 1,50m und entsprechend modelieren.
Seite Neigung bis 35%m
Menge: 30,000 m

**02.04.138 Lieferung und Setzen eines Lichtmastes bis 12 m Höhe mit Betonfertigfundament**
Liefern und fachgerechtes Setzen eines Lichtmastes aus Stahl, feuerverzinkt, einschließlich Betonfertigfundament.

Leistungsumfang:

Lieferung eines konischen/runden Lichtmastes aus Stahl, Höhe bis 12,00 m über Geländeoberkante
Oberfläche: feuerverzinkt nach DIN EN ISO 1461
Mast mit Kabeleinführung, Revisionsöffnung und Masttür
Lieferung und Montage einer Mastabschlusskappe
Lieferung eines geeigneten Betonfertigfundaments inkl. integrierter Kabeldurchführung und Aufnahmevorrichtung (z. B. Hülse/Ankerkorb systemabhängig)
Erdarbeiten zur Herstellung der Baugrube entsprechend den Abmessungen des Fertigfundaments
Einsetzen, Ausrichten und höhengerechtes Einbauen des Betonfertigfundaments inkl. Bettungsschicht (z. B. Kies/Sand)
Aufstellen, Ausrichten (lotrecht) und Befestigen des Lichtmastes auf dem Fundament
Hinterfüllen und lagenweises Verdichten der Baugrube
Anschlussvorbereitung für Elektroinstallation (Kabeleinführung bis Mastinnenraum), ohne Elektroanschluss und ohne Leuchtenmontage

Nebenleistungen:

Transport, Abladen und ggf. Zwischenlagerung aller Bauteile
Stellung erforderlicher Hebezeuge
Baustelleneinrichtung anteilig
Schutzmaßnahmen während der Bauausführung

Besondere Hinweise:

Fundamenttyp und -abmessungen gemäß statischen Erfordernissen und Herstellerangaben

Abstimmung mit Elektroplanung und Leitungsführung erforderlich
Menge: 2,000 St

#### Bereich 02.05 Zaunanlage

##### Abschnitt 02.05.01 Einfahrt Nord

**02.05.01.139 Rückbau der bestehenden Zaunanlage**
Rückbau der bestehenden Zaunanlage

Maschendrahtzaun inkl. Pfosten und Fundamente

Entsorgungsmaterial geht an den AG
Menge: 20,000 m2

**02.05.01.140 Seitliche Personentür Breite 1,50 m, Höhe 2,00 m**
Seitliche Personentür Breite 1,50 m,
Höhe 2,00 m
Stahlrahmenkonstruktion aus Stahl, feuerverzinkt
mit senkrechten Stäben als Füllung
inkl. zusätzlichem Montagepfosten zur Verankerung
neben Betriebsgebäude / EAG
und Schließblech an Auflagerpfosten aus Position 04.01.06.01 Hofschiebetor, DF 650 cm
Menge: 1,000 St

**02.05.01.141 Einfriedung, Zaun, Doppelstabmatte 6/5/6, h=203 cm**
Einfriedung,

Zaun aus Doppelstabmatten aus Stahl, feuerverzinkt, einschl. aller notwendigen Verbindungsmittel.
Befestigung der Mattenelemente an Vierkantpfosten mittels abgerundeter U-Profilschiene, Verbindungselemente in Edelstahl V2A.

Pfosten, Anfangs-/Endpfosten mit Betonfundamenten in gesonderten Positionen.

Passstücke werden übermessen und gesondert vergütet.
Bauteil: Einfriedung, Zaun
Doppelstabmatte: Rundstäbe 6/5/6, Stahl
Drahtstärke: waagerecht 6 mm (Doppelstab),
senkrecht 5 mm

Maschenweite: 50/200 mm
Korrosionsschutz: feuerverzinkt, blank
Bodenabstand: 50 mm
Menge: 50,000 m

**02.05.01.142 Zulage: Sicherheitsschrauben**
zur erschwerten Montage der Gittermatten
Menge: 50,000 m

**02.05.01.143 Zulage: Anfangs- und Endpfosten**
Zulage zu vorbeschriebener Position "Gittermattenzaun"
für die Anfangs- und Endpfosten.
Menge: 2,000 St

##### Abschnitt 02.05.02 Besucherbereich

**02.05.02.144 Einfriedung, Zaun, Doppelstabmatte 6/5/6, h=203 cm**
Einfriedung,

Zaun aus Doppelstabmatten aus Stahl, feuerverzinkt, einschl. aller notwendigen Verbindungsmittel.
Befestigung der Mattenelemente an Vierkantpfosten mittels abgerundeter U-Profilschiene, Verbindungselemente in Edelstahl V2A.

Pfosten, Anfangs-/Endpfosten mit Betonfundamenten in gesonderten Positionen.

Passstücke werden übermessen und gesondert vergütet.
Bauteil: Einfriedung, Zaun
Doppelstabmatte: Rundstäbe 6/5/6, Stahl
Drahtstärke: waagerecht 6 mm (Doppelstab),
senkrecht 5 mm

Maschenweite: 50/200 mm
Korrosionsschutz: feuerverzinkt, blank
Bodenabstand: 50 mm
Menge: 150,000 m

**02.05.02.145 Zulage: Sicherheitsschrauben**
zur erschwerten Montage der Gittermatten
Menge: 150,000 m

**02.05.02.146 Zulage: Höhenversprünge**
Zulage zu vorbeschriebener Position "Gittermattenzaun"
für die Ausbildung von Höhenversprüngen.
Menge: 12,000 St

**02.05.02.147 Zulage: abweichende Feldlänge**
Zulage zu vorbeschriebener Position "Gittermattenzaun"
für den Mehraufwand für das Zuschneiden von Zaunfeldern
im Anschlussbereich zu Anfangs- und Eckpfosten.
Anfallendes Material wird von AG entsorgt.

Abrechnung pro abweichendes Zaunfeld
Menge: 12,000 St

**02.05.02.148 Zulage: Anfangs- und Endpfosten**
Zulage zu vorbeschriebener Position "Gittermattenzaun"
für die Anfangs- und Endpfosten.
Menge: 2,000 St
